# Energetische Sanierung Doppelturnhalle Finsterwalde
Angebotsaufforderung (GAEB DA XML 3.1, DA83)
Projekt: 22-016
Währung: EUR
Vergabeart: Öffentliche Ausschreibung
Eröffnung: 12.03.2026 00:00:00
Ausführungsbeginn: 20.05.2026
Ausführungsende: 31.12.2027
Auftraggeber: Stadt Finsterwalde, Schloßstraße 7/8, 03238 Finsterwalde, E-Mail h.wich@bauconzept.com
Erstellt mit: NEVARIS/ GXML Toolbox V3.3 R20240815, NEVARIS 25.2.0, 16.02.2026

## Los 01: Baustelleneinrichtung
Datum: 22.01.2026

*Hinweis: Vorbemerkungen*
Baubeschreibung

Bauherr:
Stadt Finsterwalde
Schloßstraße 7/8
03238 Finsterwalde

Projekt: Energetische Sanierung der Doppelturnhalle Finsterwalde

Projektadresse: Doppelturnhalle Finsterwalde, August-Bebel-Str. 18, 03238 Finsterwalde

ALLGEMEINE ANGABEN:
Es handelt sich um ein 4-geschossigen Klinkerbau mit Teilunterkellerung im Haupttrakt.
Das Bauwerk ist etwa 39 m lang und 14 m breit. Ausgehend von Oberkante Gelände bis Oberkante
First kann die Bauwerkshöhe mit etwa 23 m angegeben werden. Im Gebäude sind im EG und 1 .OG zwei Turnhallen übereinander angeordnet. Aufgrund der Turnhallenhöhen von ca. 6 und 8 m sind die giebelseitigen Bereiche von Umkleiden, Geräteräumen usw. durch jeweils ein zusätzliches Zwischengeschoss gegliedert.
Die Planung umfasst die energetische Sanierung sowie die barrierefreie Erschließung des gesamten Gebäudes einschließlich der Ergänzung eines Aufzuges, die Neuordnung der Sanitär- und Umkleidebereiche in allen Geschossen des östlichen Gebäudebereichs (Haupttrakt), die Anordnung der erforderlichen Technikflächen sowie die Abgrenzung der Bereiche für Sport- und Lagerflächen in den Hallen und im westlichen Gebäudeteil (Nebentrakt).
Die Doppelturnhalle wird derzeit mit Erdgas versorgt. Mit der Sanierung des Gebäudes wird diese an das Fernwärmenetz angeschlossen.
Zunächst erfolgt die Entkernung mit Beseitigung alter Technik. Das Dach wird neu gedeckt und die Klinker-Fassade gereinigt, wobei Fenster und Türen erneuert werden. Im Innenbereich werden neue Wände mittels Trockenbau errichtet und das Raumkonzept neu umgesetzt. Die technischen Einrichtungen werden komplett erneuert. Die Turnhalle erhält einen Sportboden, andere Räume werden gefliest bzw. mit Linoleum ausgelegt.

GEGEBENHEITEN BAUSTELLE:
Die Doppelturnhalle befindet sich in der August-Bebel-Straße 18 und gehört zur Grundschule Stadtmitte der Sängerstadt Finsterwalde.
Die Baustellenzufahrt erfolgt über die Feuerwehrzufahrt von der August-Bebel-Straße 18 aus. Im Bereich Feuerwehrzufahrt dürfen keine Baustoffe und Kraftfahrzeuge abgestellt werden.

DENKMALSCHUTZ:
Die Doppelturnhalle ist ein Einzeldenkmal und wurde 1928 eingeweiht. Sie stellt auf Grund ihrer Bauform wie auch ihrer vielen bauzeitlichen Details eine Besonderheit im Land Brandenburg dar. Neben der markanten expressionistischen 20er Jahre Gestaltung des Äußeren sind auch im Inneren die originalen Gestaltungselemente, wie beispielsweise Türen, Sportgeräte und Wandverkleidungen fast vollständig erhalten und bilden einen wesentlichen Denkmalwert des Gebäudes.

KONSTRUKTION:
Außenwände: Ziegelmauerwerk
Fenster/Türen: Unsanierte Bereiche: zweiflügelige Holzkastenfenster bzw. Einfachfenster,
Außentüren aus Holz.
Geschossdecken: Stahlbetonrippendecken, Rippenabstand und -Höhe in Abhängigkeit der Stützweite.
Oberseitig mineralischer Estrich, auch mehrlagig, teilw. Steinholzestrich. Unterseitig Deckenputz mit Leisten und Schilfrohr als Putzträger.
Decke Abstellraum zwischen EG/1. ZG und OG/2. ZG Holzbalkendecke.
Decken der Emporen: Stahlbetonplatten
Decken Galeriebereiche: Stahlträger mit aufliegenden Hohldielen
Decke obere Halle zum Dachgeschoss: Unterseite Brettschalung geputzt, Holzkonstruktion mit gebogenen Bindern. Zwischen den Bindern liegt ein Korkdämmstoff und eine Mineralwolldämmung mit insg. 8cm Dicke, darauf eine Bitumenpappe.

GEPLANTE SANIERUNGSMASSNAHMEN:

Außenwände:
- Trockenlegung der Grundmauern
- Fassade reinigen und Fehlstellen ausbessern
- wärmeschutztechnische Aufbesserung durch Innendämmung
- Fenster nach historischem Vorbild erneuern, Blechabdeckung, Zeitzeugenfenster belassen
- Außentüren nach historischem Vorbild erneuern

Innenwände und Türen:
- Abbrucharbeiten / Entrümpelung
- Neue Wände zumeist Trockenbau als Installationswände / Vorsatzschalen
- Wandbekleidungen Fliesen / Putz
- Aufarbeitung der Bestandstüren, z.T. neue Türen

Decken und Fußböden:
- brandschutztechn. Ertüchtigung der Bestandsdecken gemäß den Anforderungen des baulichen

Brandschutzes
- Decke über KG Dämmung zw. den Rippen, Zustand Rippendecke kontrollieren, Sperr- und

Dämmschichten / Estrich / Fliesen
-Geschossdecken: Zustand Rippendecken kontrollieren, Ertüchtigung Brandschutz von
unten / Unterdecken / Aufbringen von Estrich / Linoleum / Fliesen

Hallen:
-Auslagerung der Sportgeräte
-neuer Fußbodenaufbau mit Dämmung / Fußbodenheizung im OG / flächenelastischer Sportboden mit Linoleum

Umkleide / Sanitärbereiche:
-neuer Fußbodenaufbau (Fußbodenheizung, Estrich, Fliesen bzw. Linoleum,) und Trennwänden aus
Trockenbau
-Unterdecken gemäß Brandschutzanforderungen
-Stirnseitige Prallwände und herstellen von Ballwurfsicherheit

Dachboden
- Ertüchtigung Dachtragwerk
- Dämmung der Deckenebene / Gewölbedecke
- Laufbohlen oberhalb der Deckenbalken im Dachgeschoss nur an ausgewählten Stellen

Dach
-Neueindeckung mit Holländische Dachpfanne

Historische Sportgeräte
-Aufarbeitung und Wiedereinbau der historischen Sportgeräte und Wandverkleidung

WC-Trennwände
-Aufarbeitung und Wiederverwendung der hist. WC-Trennwände

Außenanlagen
-Zugang zum Gebäude barrierefrei herrichten. Errichtung einer neuen Toranlage nach hist. Vorbild.

Ausführungszeit: siehe Formblatt 214

Lagerflächen in Abstimmung mit der Bauleitung - eingeschränkte Platzverhältnisse
Vertragsgrundlage: VOB in aktueller gültiger Fassung

Zusätzliche allgemeine Vertragsbedingungen:

1. Der Auftragnehmer unterhält seine eigene Baustelleneinrichtung Flächennutzungen ausschließlich nach Abstimmung mit der Bauleitung.

2. Dokumentation:
Folgende Dokumentionen sind geschuldete Leistung und vor der Abnahme 2 x in Papierform und 1 x Digital beizubringen :
- Prüfzeugnisse/ Prüfberichte, Prüfbücher und Zulassungen für eingesetzte Materialien
- Lieferscheine, Qualitätsnachweise für eingesetzte Materialien
- Bautagesbücher
- Produktdatenblätter

3. Fachunternehmer- Fachbauleitererklärungen und Konformitätserklärungen sind vor Abnahme an die Bauüberwachung in 1 x digital und 1x als Papier als pdf zu übergeben.

4. Bautages- und Arbeitsberichte sind arbeitstäglich zu führen.
Bautagesbücher sind täglich durchnummeriert mit Wetter außen und im Gebäude, Mitarbeiterzahl, verbaute Materialien mit Verbauungsort zu führen und mindestens wöchentlich der Bauleitung des Auftraggebers zu übergeben.

5. Die Teilnahme an den Bauberatungen ist während der Ausführungszeit wöchentlich durch einen fachlich kompetenten und deutschsprachigen Vertreter abzusichern.

6. Der Auftragnehmer hat seine Bauleistungen so auszuführen, dass die öffentlichen Straßen und Gehwegflächen nicht verschmutzt oder beschädigt werden. Verschmutzungen sind sofort und eigenständig vom AN zu entfernen.
Eventuelle Kosten, die dem Auftragnehmer aus Nichtbeachtung dieser Vorschrift entstehen, hat der Auftragnehmer in voller Höhe einschließlich eventuell entstehender Folgekosten zu tragen.

7. Die Bauarbeiten finden während des regulären Schul-/Hortbetriebes statt. Lärmverursachende Arbeiten sind möglichst außerhalb der Unterrichtszeiten durchzuführen. Es ist darauf zu achten, dass der Schul-/Hortbetrieb gefahrenfrei erfolgen kann.
Baustellenverkehr ist in Aufenthaltsbereichen von Schülerinnen und Schüler zu vermeiden. Alle Personen, die sich im Baustellenbereich aufhalten oder dort tätig sind, sind zu unterweisen.

8. Es kann zu mehreren Unterbrechungen der Arbeiten kommen, dies ist im Angebot mit einzukalkulieren.

9. nach der BgbBo § 82 Abs. 4, haben folgende Unterlagen
-Prüfzeugnisse/ Prüfberichte und Zulassungen für eingesetzte Materialien
-Lieferscheine, Qualitätsnachweise für eingesetzte Materialien
grundsätzlich auf der Baustelle für eventuelle Kontrollen griffbereit zu liegen und auf Anforderung der Baubehörde oder Bauüberwachung mindestens in Kopie auszuhändigen.

10. die Pausenversorgung im Baustellenbereich ist nach BG-Bau A25 verboten, hierfür sind die Mannschaft-Container zu nutzen. Der An ist verpflichtet eigenen Müll täglich mitzunehmen und fachgerecht zu entsorgen.

*Hinweis: zusätzliche allgemeine Vertragsbedingungen*
1. Baustrom/ Bauwasser:
Für Baustrom und Bauwasser werden vom Auftraggeber - siehe Formblatt 214 - der Bruttoabrechnungssumme in der Schlußrechnung in Abzug gebracht.
2. Der Auftragnehmer unterhält seine eigene Baustelleneinrichtung Flächennutzungen ausschließlich nach Abstimmung mit der Bauleitung.
3. Bauwesenversicherung:
Für das Bauvorhaben wird vom Auftraggeber eine Bauwesenversicherung abgeschlossen. Der Prämienanteil in Höhe von - siehe Formblatt 214 -, der Bruttoabrechnungssumme wird in der Schlußrechnung in Abzug gebracht. ´
4. Dokumentation:
Folgende Dokumentionen sind geschuldete Leistung und vor der Abnahme
1 x in Papierform und 1 x Digital beizubringen :
-Prüfzeugnisse/ Prüfberichte und Zulassungen für eingesetzte Materialien
-Lieferscheine, Qualitätsnachweise für eingesetzte Materialien
-Fachunternehmer- und Fachbauleitererklärungen,
Konformitätserklärungen
Bautages- und Arbeitsberichte sind arbeitstäglich zu führen und mindestens wöchentlich der Bauleitung des Auftraggebers zu übergeben.
5. anfallende Regiestunden sind vorab bei der Bauleitung anzumelden und spätesdens nach 6 Wochen abzurechnen. Später eingereichte Regieberichte finden kein Recht auf Anerkennung
6. Die Teilnahme an den Bauberatungen ist während der Ausführungszeit wöchentlich durch einen fachlich kompetenten und deutschsprachigen Vertreter abzusichern.

*Hinweis: Hinweise zur Ausführung*
Hinweise zum Los Baustelleneinrichtung nach DIN 18299

Projektadresse:
Doppelturnhalle Finsterwalde, August-Bebel-Str. 18, 03238 Finsterwalde
Höhe des Gebäudes ca. 23 m / Länge ca. 39 m / Breite ca. 14 m

Ausführung: Fristen im Formblatt 214, Besondere Vertragsbedingungen

Vorderseitig an der August Bebel Strasse mit öffentlichen PKW-Stellplätzen gelegen.
Hinter dem Gebäude befindet sich ein Sportplatz mit Vollyballplatz aus Sand, dieser wir währende der Baumaßnahme zu Baustelleneinrichtung umgebaut

Es ist mit Unterbrechungen sowie beim Auf- und Abbau mit Teilleistungen zu rechnen und in die Einheitspreise einzukalkulieren.
Der Abruf der einzelnen Leistungen erfolgt innerhalb 5 Werktage.
Vor Abgabe des Angebotes ist sich über die Zugänglichkeit vor Ort zu informieren.

Anlagen zum LV:
- BE Plan

### Titel 1 Verkehrssicherung

**1.10 Beantragung Sondernutzung / Verkehrsrechtliche Anordnung;**
Beantragung Sondernutzung / Verkehrsrechtliche Anordnung;
Rechtzeitig vor Beginn der Arbeiten die erforderlichen Verkehrszeichenpläne für die Sperrung im Rahmen der Baumaßnahme nach 4-fach fertigen und nach Abstimmung mit dem AG bei der Verkehrsbehörde die rechtliche Anordnung einholen.
Änderungen und Ergänzungen einarbeiten.
Genehmigte Pläne rechtzeitig dem AG und der zuständigen Polizeibehörde übergeben.
Für die Verkehrszeichenpläne benötigte Bestandspläne werden dem AN auf Anforderung vom AG zur Verfügung gestellt.
Einschließlich aller Gebühren für die Erteilung der VAO an die Behörde.
Menge: 1,000 pau

**1.20 Verkehrssicherung Regelplan ASR 21**
Verkehrssicherung an Arbeitsstellen von längerer Dauer aufstellen, beseitigen, vorhalten, warten und betreiben.
Einsatzzeit für die gesamte Bauzeit von Mai 2026 bis Dezember 2027
Nach ASR einschließlich Beschilderung, retroreflektierend mit Aufstellvorrichtung.
Menge: 1,000 Stk.

**1.30 VZ gemäß ASR 21, Größe 2=100%**
VZ gemäß StVO, Größe 2 =100% entsprechend RAL,
Retroreflektierende Materialien nach DIN EN 12899-1,
Reflexionsklasse RA1, Aufbau A,
ohne Beleuchtung, komplett mit Aufstellvorrichtung
und Befestigungsmitteln,jeweils aus korrosionsbeständigem
Material; an- und abtransportieren,
nach Lageplan standsicher aufstellen und
abbauen, einschließlich Verkehrssicherung.
Menge: 3,000 Stk

**1.40 Verkehrszeichen vorhalten und warten für Bauzeitraum**
Verkehrszeichen wie vorbeschrieben,
vorhalten und warten.
Menge: 42,000 StMt

**1.50 VZ gemäß ASR 21 in Komb. mit einem ZZ gemäß ASR, Größe 2=100%**
VZ gemäß ASR 21 in Kombination mit einem
Zusatzzeichen gemäß ASR 21 darunter anzubringen,
jeweils Größe 2= 100 %, entspechend RAL,
Retroreflektierende Materialien nach DIN EN 12899-1,
Reflexionsklasse RA1, Aufbau A, ohne Beleuchtung,
komplett mit Aufstellvorrichtung und
Befestigungsmittel,
jeweils aus korrosionsbeständigem Material,
an- und abtransportieren,
gegebenenfalls anfertigen, nach Lageplan
standsicher aufstellen und abbauen,
einschließlich Verkehrssicherung.
Menge: 2,000 Stk

**1.60 Verkehrszeichen vorhalten und warten für Bauzeitraum**
Verkehrszeichen wie vorbeschrieben
vorhalten und warten.
Menge: 28,000 StMt

**1.70 Zutritt für Unbefugte verboten nach Schild nach ASR A 1.3 / D-P 006**
Schild gemäß ASR 21 liefern, anbringen und nach Beendigung der Baustelle abbauen
Retroreflektierende Materialien nach DIN EN 12899-1,
Reflexionsklasse RA1, Aufbau A, ohne Beleuchtung,
komplett mit Aufstellvorrichtung und
Befestigungsmittel,
jeweils aus korrosionsbeständigem Material,

.
Menge: 4,000 Stk

**1.80 Zutritt für Unbefugte verboten nach Schild nach ASR A 1.3 / D-P 006 vorhalten**
Schild gemäß ASR 21 vorhalten
Retroreflektierende Materialien nach DIN EN 12899-1,
Reflexionsklasse RA1, Aufbau A, ohne Beleuchtung,
komplett mit Aufstellvorrichtung und
Befestigungsmittel,
jeweils aus korrosionsbeständigem Material,
4 Stück für 14 Monate vorhalten
Menge: 56,000 StMt

### Titel 2 Container

**2.10 Sanitärcontainer, 4 WC-Anlagen D/H liefern, aufstellen, abbauen, anschließen**
neuwertige WC-Anlagen als Container neuwertig (ca. 6,00 x 2,45 m), getrennt in männlich / weiblich, liefern, aufstellen anschließen, abbauen
- 2 WC für Herren und 2x Urinalbecken
Handwaschbecken mit Seifenspender (Kalt-/ Warmwasser), Papierkorb, Handtrockner
- 2 WC für Damen,
mit Handwaschbecken mit Seifenspender, (Kalt-/ Warmwasser), Papierkorb, Handtrockner
mit Fäkalientank (gesonderte Position), kein Grundleitungsanschluss möglich,
antransportieren, aufstellen und nach
Beendigung der Bauarbeiten abbauen und abfahren. Nutzung durch die am Bau beteiligten Firmen.
Ausführung:
- integriertes Schloss mit 'Besetzt'-Kennzeichnung
- Toilettenpapierhalterung
- Papierkorb
- Elektroheizung
- Beleuchtung
- Spiegel
- Wasser- und Elektroanschluss
inkl. Fussabtritt vor dem Container
mit Grundrost 50x50cm und 3 Besen montiert
Material / Oberfläche  Stahl verzinkt
Grundrostfläche  50x50 cm
Menge: 1,000 Stk

**2.20 Sanitärcontainer, WC-Anlagen, vorhalten und reinigen**
WC-Anlagen als Container für die Nutzung der am Bau beteiligten Firmen inkl. Fäkalientank (Entleerung Fäkalientank gesonderte Pos.) vorhalten und unterhalten. Die Kosten für Energie, Heizung, Wartung und 2 x wöchentliche Reinigung
sind im Preis enthalten. Außer den vollen Monaten werden Teilzeiten nach Tagen zu 1/30 des Einheitspreises abgerechnet. Verbrauchsmaterial ist wöchentlich 2x aufzufüllen
Nutzungsdauer : 14 Monate
Menge: 14,000 StMt

**2.30 Fäkalientank 1 WC-Anlagen liefern, aufstellen, abbauen**
Fäkalientank für vorbeschriebene WC-Anlage D/H, liefern,
auf vorbereiteten Untergrund verlegen,
nach Abschluss der Baumaßnahme abtransportieren.
Entsprechend notwendige Aufstiegstreppen zum Erreichen der
WC-Türen sind in den Einheitspreis einzukalkulieren.
Fassungsvermögen für vorbeschriebene Anlage ausreichend.
Menge: 1,000 Stk

**2.40 Fäkalientank 1 WC-Anlagen Entleerung**
Fäkalientank für vorbeschriebene WC-Anlage D/H leeren.
Leerung 1x wöchentlich auf 14 Monate
Menge: 56,000 Stk

**2.50 Bürocontainer, 45 m² liefern und abbauen**
Bauleiter / Besprechungscontainer als Dreifachcontainer, einschl. Unterbau, antransportieren, aufstellen und nach Beendigung der Bauarbeiten beseitigen, in folgender Ausführung:
- allseitig wärmegedämmt
- zugelassene Elektro-/Propangasheizung + Klimagerät inkl. Wartungsarbeiten und aller notwendiger Prüfungen
- Beleuchtung
- Garderobenhaken
- Einrichtung in ordentlicher Ausführung mit Besprechungstisch und Stühlen
Ausstattung:
- 1 Schreibtisch Arbeitsplatz
- 4 Tische, ca. 1,60/0,80 m
- 1 Polsterdrehstühle mit Armlehne,
- 19 Stapelstühle
- 2 Aktenschränke
- Pinnwand, Papierkörbe, Garderobenleiste
- kleine Küche mit:
- Kühlschrank, Doppelkochplatte, Spüle mit Mischbatterie und 5 Liter UT-Boiler, Geschirrhängeschrank (2-türig) mit Einlegenboden,
inkl. Medienanschluss Strom/Wasser anschließen
inkl. Fussabtritt vor dem Container
mit Grundrost 50x50cm und 3 Besen montiert
Material / Oberfläche  Stahl verzinkt
Grundrostfläche  50x50 cm

Grundfläche : ca. 45 m²
Menge: 1,000 Stk

**2.60 Bürocontainer, 45 m², Unterhalt**
Bürocontainer vorhalten und unterhalten. Die Kosten für Energie,
Heizung, Wartung und 1x wöchentliche Reinigung sind im Preis enthalten.
Außer den vollen Monaten werden Teilzeiten nach Tagen zu
1/30 des Einheitspreises abgerechnet.
Containergröße : ca. 45 m²
Nutzungsdauer : 14 Monate
Menge: 14,000 StMt

**2.70 Lagercontainer für Sportgeräte ca. 15 m2**
Lagercontainer für Sportgeräte einschließlich Unterbau, antransportieren, aufstellen und nach Beendigung der Bauarbeiten beseitigen,
Ausführung:
- ohne Beleuchtung
- Beschilderung ( Sportgeräte o.ä.)
- 1 Satz Türschlüssel
Abmessungen ca. (L/B/H) ca 2,45 x 6,00 x 2,50
Menge: 2,000 Stk

**2.80 Lagercontainer für Sportgeräte vorhalten**
Menge: 28,000 StMt

**2.90 Chemie-Toilette, aufstellen und abtransportieren**
neuwertige Toilettenkabine, chemisch, mobil, ohne Kanalanschluss; mit lichtdurchlässigem Dach und Kranhaken.
Ausstattung:
-  WC-Becken
-  Urinal
-  Toilettenpapierhalterung
-  Spiegel
-  Kleiderhaken
-  integriertes Schloss
-  rutschfester Bodenbelag
-  'Besetzt'-Kennzeichnung
-  beheizbar nach Gemäß ASR A4.1 8,2 (2)
Tankvolumen : 250 l
Grundfläche : 1,25 / 1,25 m
Höhe : ca. 2,20 m, aufstellen,
1 x wöchentliche Reinigung
nach Ende der notwendigen Einsatzzeit abtransportieren.
Vorhaltung gesonderte Position.
Menge: 1,000 Stk

**2.100 Chemie-Toilette, vorhalten**
neuwertige Toilettenkabine, chemisch, mobil, beheizbar;
Ausstattung:
-  WC-Becken
-  Urinal
-  Toilettenpapierhalterung
-  Spiegel
-  Kleiderhaken
-  integriertes Schloss
-  rutschfester Bodenbelag
-  'Besetzt'-Kennzeichnung
-  beheizbar nach Gemäß ASR A4.1 8,2 (2)
Tankvolumen : 250 l
Grundfläche : 1,25 / 1,25 m
Höhe : ca. 2,20 m, aufstellen,
2 x wöchentliche Reinigung
Vorhaltung 3 Monate
Menge: 3,000 StMt

**2.110 Containertreppe – Treppenturm bis 3 Geschosse**
stabiler Treppenturm aus Aluminium für bauseitige Containeranlagen bis drei Ebenen und bis zu 4 Container je Etage
als Komplettmodul mit Treppen, Laufstegen und Geländern für Containeranlagen bis 3 Geschosse
mit rutschhemmenden Stufen (R13) für Baustellenbetrieb
mit höhenverstellbarem Geländer wahlweise auf 1,00 m oder 1,10 m
leicht, wetterbeständig und rostfrei aus Aluminium
verschraubter, austauschbarer Elemente
standardisierte Anbindung an ISO-Ecken
mit geprüfte Statik

Lieferumfang: Komplettset inkl. Treppen, Laufstegen, Geländern, Stützen, Konsolen und Zubehör
liefern und montieren auf Aufforderung innerhalb 5 Tage
nach Beendigung der Bauarbeiten beseitigen.

Hinweise und Besonderheiten

  entspricht DIN EN ISO 14122
  entspricht DGUV 101-002
  zugelassen für den temporären Einsatz in nicht öffentlichen Bereichen wie Baustellen
Menge: 1,000 Stk

**2.120 Containertreppe – Treppenturm vorhalten**
Containertreppe bis drei Ebenen vorhalten.
Menge: 14,000 StMt

### Titel 3 Sonstiges

**3.10 Beweissicherung öffentliche Straße, Bestandshalle**
Beweissicherung für Bestand inkl. öffentliche Straße (Zufahrt),
Foto- oder Videodokumentation, Dokumentation in 3-facher Ausfertigung in Papier und 1 x digital
Die Beweissicherung ist vor Beginn der Baumaßnahme beim Auftraggeber zu hinterlegen.
Menge: 1,000 pau

**3.20 Lager, Stellflächen Frostschutz 20cm+Geotextil**
Herstellen von befestigten Flächen für die Bauzeit, Lagerplatz und Stellfläche, durch Liefern und Einbauen von Mineralgemisch 0-45, auf Geotextil,
im Turnhallengelände (unregelmäßige Fläche)
wie folgt:
- Schutzabdeckung aus Filtervlies zum Schutz der vorhandenen Flächenbefestigung,
- Liefern und Einbauen von Mineralgemisch 0-45, einschl. verdichten,
- Schichtdicke im Mittel ca 20 cm,
- Entsorgen nach Abschluss der Bauarbeiten.
Menge: 819,500 m2

**3.30 Sand aufnehmen, abtransportieren**
Aufnehmen der Sandfläche Volleyballfeld, Schichtdicke ca. 30 - 35 cm,
Fläche ca. 350 m2,
Material abtransportieren innerhalb des Stadtgebietes (ca. 3 km) an mehrere Stationen
Menge: 88,000 m3

**3.40 Aufnehmen von Elastic Bord**
Aufnehmen von Elastic Bord inkl. Betonabstützungen aus der Umrandung des Vollyballfeldes und entsorgen
die Entsorgung ist einzukalkulieren
Menge: 50,000 m

**3.50 Sand aufnehmen, seitl. lagern**
Aufnehmen der Sandfläche Volleyballfeld, Schichtdicke ca. 30 - 35 cm, und seitlich im Baufeld lagern zum verfüllen für Rohrleitungsgräben
Menge: 25,000 m3

**3.60 Sandfüllung Volleyballfeld T 35 cm Quarzsand**
Sandfüllung für Volleyballfeld, Grubentiefe/Füllhöhe ca. 35 cm, mit
Quarzsand, Körnung 0,063/2, Nachweis der Eignung durch Vorlage des Berichtes eines von dem DVV anerkannten Prüfinstitutes.
Menge: 105,000 m2

**3.70 Sicherung Schachtabdeckungen**
Sicherung von Schhachtabdeckungen bis 2 m2, gegen Verschmutzungen und Beschädigung
- einlegen von wasserdurchläßigen Flies
Menge: 5,000 Stk

**3.80 Aufnehmen 3-teiliges Reck**
Aufnehmen 3-teiliges Reck,
zum wiederaufbau seitl. lagern
Menge: 4,000 Stk

**3.90 Aufnehmen Pfosten Volleyball**
Aufnehmen der Pfosten Volleyballnetz, einschließlich Pfostenfundamente, abspitzen des
Fundamentbetons,
Pfosten im Container im Baufeld zur Wiederverwendung lagern, Fundamentbeton
entsorgen.
Menge: 2,000 Stk

**3.100 Leerrohr, überfahrbar**
PP-Leerrohr nach DIN EN 1852-1 - 2023-07 für Medien aller Art, überfahrbar für bis 30t,
Abmessung DN 200, inkl. Rohrgrabenaushub und Rohrbettung Sand 0/8
liefern, verlegen und rückbauen nach Abschluss der Baumaßnahme.
Menge: 10,000 m

**3.110 Hebezeuge, Transporte, BE**
Baustelleneinrichtung für das eigene Gewerk,
für alle Titel des vorbeschriebenen Leistungsverzeichnisses,
Hebezeuge und sonstige Transportmittel innerhalb und zwischen den Gebäudeteilen,
Die Leistung ist als Pauschalpreis für das gesamte LV zu kalkulieren.
Menge: 1,000 pau

### Titel 4 Bautafel

**4.10 Bautafel mit Grundgerüst**
Bautafel, komplett, bestehend aus Grundgerüst:
Holz- oder Metallkonstruktion (feuerverzinkt), aus Pfosten, Verbindungsteilen und Streben oder aus Modulbauteilen, stabil und verwindungsfrei, gemäß beizubringender Statik, inkl. Betonfundamente.
Schriftplatte:
aus wetterfester Kunststoffplatte mit glatter Oberfläche mit mindestens folgenden Angaben:
- Projektbezeichnung
- Bauherr
- Fördermittelgeber
- Planer / Fachplaner
- graphische Darstellung des Objektes als isometrische oder
perspektivische Darstellung,
Aufschrift nach Vorgabe der Planung, Vorlage wird vom AG gestellt.
- Beschriftung und Lackierung, mehrfarbig.
- Vorlage siehe Anlage 2
Gesamte Konstruktion standsicher aufstellen, vorhalten und unterhalten und nach Vorgabe wieder beseitigen inkl. Wiederherstellen des Geländes entsprechend des ursprünglichen Zustandes.
Vorhaltedauer: 14 Monate
Größe Grundtafel / Schriftplatte: H/B: ca. 5,00/3,00 m
Höhe UK Schriftplatte über OK Gelände : 2,50 m
Grundgerüst: H/B: ca. 5,00/5,50 m
Der Rückbau der gesamten Bautafel nach Bauende ist in den Preis einzurechnen.
Bautafelentwurf: nach Vorgabe Architekt, Druck auf Freigabe des AG
Menge: 1,000 Stk

**4.20 Firmenschild 75/30cm**
Firmenschriftplatten mit Firma, Adresse, Telefon-/
Faxnummer, E-Mail, Aufschrift nach Vorgabe der Planung.
BxH ca. 75 x 30 cm.
Beschriftung und Lackierung, mehrfarbig, Herstellung,
Lieferung, Montage und Beseitigung der
Firmenleisten, Ausführung der Firmenleisten nach
Baufortschritt (einzeln abrufbar) über die gesamte
Bauzeit (14 Monate).
Leistung auf Abforderung durch die Bauleitung,
inkl. der notwendigen Anfahrten.
Ausführung der Leistung innerhalb 2 Wochen
nach Abforderung durch die Bauleitung.
Menge: 40,000 Stk

### Titel 5 Bauzaun / Bautüren

**5.10 Warnleuchte Typ WL2, aufbauen und abbauen**
Warnleuchte Typ WL2, aufbauen und abbauen.
Menge: 10,000 Stk

**5.20 Warnleuchte Typ WL2, vorhalten**
Warnleuchte, temporär, TL Warnleuchten, Warnleuchte Typ WL2, vorhalten.
Menge: 140,000 StMt

**5.30 Bauzaun/Schutzzaun**
Bauzaun/Schutzzaun auf unbefestigtem Untergrund,  aus Einzelelementen mit verzinktem Stahlrohrrahmen
und Vergitterung, mit Standfüßen, Zaunoberkante  über Oberfläche Gelände  2,00m, zur Sicherung
gegen unbefugten Zutritt der für die Durchführung  der vertraglichen Leistung erforderlichen Lager-
und Arbeitsplätze, einrichten und räumen. Bauzaunfelder gesichert durch Verschraubung  untereinander.

Anbringen und vorhalten von 3 Stck. Warnschilder/Hinweisschilder "Baustelle betreten verboten"
Menge: 110,000 m

**5.40 Bauzaun/Schutzzaun vorhalten**
Bauzaun/Schutzzaun, auf unbefestigtem Untergrund
als Absperrung, zur Sicherung der Baustelleneinrichtung
gegen unbefugten Zutritt, nach Ablauf der Grundvorhaltung,
für die Dauer der Vertragszeit vorhalten.
Vorhaltedauer : 14 Monate
Incl. Vorhaltung für Tor und Türen der vorigen Positionen
Abrechnung Meter je Monat.
Menge: 1540,000 mMt

**5.50 Tor im Bauzaun 3,50m, 2flg.**
Tor,  2-flügelig, mit Rädern, abschließbar, mit Kette und Zahlenschloss (einschl. liefern),
im Bauzaun, Ausführung entsprechend Bauzaun, lichte Öffnungsbreite 3,50 m,
2 Torflügel,
Oberkante über Oberfläche Gelände 2,00 m, einbauen und räumen.
Menge: 2,000 Stk

**5.60 Tor, Vorhaltung**
Bautor der vorherigen Position (2-flüglig),
weitere Vorhaltung, pro Monat.
Menge: 28,000 StMt

**5.70 Bautür, verschließbar, 1-flügelig**
Bautür, behelfsmäßig einbauen, vorhalten und beseitigen.
Bautür in Systembauweise aus Stahlblech,
zum Einsetzen in bestehende Außenwände,
stabile Ausführung, absperrbar, Schloss mit 8 Schlüsseln.
Abmessung in verschiedenen Größen,
Größe bis 110 x 230 cm.
Maulweite verstellbar, als einflügelige Tür.
Menge: 2,000 Stk

**5.80 Bautür, Vorhaltung**
Bautür der vorherigen Position (1-flüglig),
weitere Vorhaltung, pro Monat.
Menge: 24,000 StMt

**5.90 Bauschließanlage**
Bauschließanlage passend zu den zuvor beschriebenen Bautür, bestehend aus 3 Profilzylindern sowie jeweils 90 Schlüsseln, liefern, montieren, für die gesamte Bauzeit vorhalten und nach Beendigung der Baumaßnahme wieder entfernen. Alle Schließzylinder verfügen über die selbe Schließung (jeder Schlüssel passt in jeden Zylinder)
Menge: 1,000 pau

### Titel 6 Bauwasser

**6.10 Bauwasseranschluss im Gebäude herstellen**
Bauwasseranschluss im Gebäude herstellen bestehend aus:
2 Stück Entnahmearmaturen mit Rückflussverhinderer und Rohrbelüfter, DN 20, Schlauchanschluss G1
1 St Systemtrenner BA DN25
1 St Absperrarmatur DN 25 mit Entleerung
1 St Wasserzähler
Mehrstrahl-Flügelrad-Hauswasserzähler, mit Bauartzulassung gemäß Eichordnung, PN '16', Baulänge  DIN EN ISO 4064-1:2025-07, beglaubigt,
als Nassläufer für Kaltwasser bis 30 Grad C, für waagerechten Einbau, Zifferblatt oben, Dauerdurchfluss Q3 = 4 m3/h, mit Gewindeanschluss R 1. Montieren und Rückbauen.
10 m Edelstahlrohr DN 25 für Trinkwasser, einschl. Form und Verbindungsstücken sowie Rohrbefestigungen und Isolierung gegen Schwitzwasser, Errichtung des Bauwasseranschlusses nach Vorgabe der örtlichen Bauleitung,
Anschlusspunkt an vorhandene Trinkwasserleitung DN 40; Inkl. Anschluss an die vorhandene Leitung, Einschl. des Übergangsmaterials zum Anschluss des Bauwasseranschlusses an die vorhandenen Trinkwasserleitung; Absperren, Entleeren, Leitung trennen, Anschluss herstellen, in Betrieb nehmen und Vorhalten über die Bauzeit,
Herstellen von zwei Kernbohrungen d=6 cm einschl.; Abwasserableitung am Systemtrenner DN 50, bis zu 10 m Abwasserleitung einschl. Form- und Verbindungsstücke sowie Anschluss an eine vorhandene Abwasserleitung mittels Geruchverschluss
komplett herstellen.
Bauwasseranschluss wird später als Außenwasseranschluss genutzt.
Menge: 1,000 Stk

**6.20 Bauwasseranschluss im Außenbereich herstellen**
bestehend aus:
2 Stück FK-4 Systemtrenner-Auslaufventil BA,
DN 20, Schlauchanschluss G1
1 St Absperrarmatur DN 25 mit Entleerung
Unterbringung der Installation in einem wetterfesten und verschließbarem Schrank (LxBxH ca. 95x80x40 cm) 60 m PE-Rohr DN 25 (PE100 SDR11 32x3,0) für Trinkwasser, einschl. Form- und Verbindungsstücke sowie Rohrbefestigungen und Isolierung.
Errichtung des Bauwasseranschlusses nach Vorgabe der örtlichen Bauleitung, Anschlusspunkt an vorhandene Trinkwasserleitung DN 25, Inkl. Anschluss an die vorhandene Leitung,
Einschl. des Übergangsmaterials zum Anschluss des Bauwasseranschlusses an die vorhandenen Trinkwasserleitung; Absperren, Entleeren, Leitung trennen, Anschluss herstellen, in Betrieb nehmen und Vorhalten über die Bauzeit; komplett herstellen. Wasseranschluss wird später als Außenwasseranschluss genutzt
Menge: 1,000 Stk

**6.30 Frostschutz**
Frostschutz, für vorstehenden Bauwasseranschluss herstellen,
Trinkwasserleitungen mit einem selbstregelnden Heizband umwickeln, isolieren und als mechanischen Schutz eine feste Ummantelung aus wetterfestem Material herstellen, als Anschlusslänge sind max. 60m zu kalkulieren, der Elektro-Anschluss für das Heizband wird bauseits errichtet.
Menge: 1,000 Stk

**6.40 Sanitär-Anschlüsse an einem Sanitärcontainer herstellen**
Sanitär-Anschlüsse an einem Sanitärcontainer herstellen,
Trinkwasser-Anschluss DN 20-25,
Schmutzwasser-Anschluss bis DN 100-125,
einschl. Lieferung des Anschluss- und Übergangsmaterials.
Als Anschlusslänge sind max. 20 m je Medium zu kalkulieren.
Menge: 3,000 Stk

**6.50 Frostschutz für Sanitärcontaineranschlüsse herstellen**
Frostschutz, für vorstehende Sanitärcontaineranschlüsse herstellen,
Trink- und Abwasserleitungen mit einem selbstregelnden Heizband umwickeln, isolieren und als mechanischen Schutzeine feste Verkleidung aus wetterfestem Plattenmaterial herstellen,
als Anschlusslänge sind max. 20m je Medium zu kalkulieren,
der Elektro-Anschluss für das Heizband wird bauseits errichtet.
Menge: 2,000 Stk

Nachhaltigkeit:
  Berechnungsfläche: BGF

USt %: 19,00
